# Escomesa a la xarxa de reg

- Propietat de l'arxiu: CYPE INGENIEROS, S.A.
- Format: FIEBDC-3/2002
- Divisa: EUR
- Costos indirectes: 3.00 %
- IVA: 21.00 %

## I Instal·lacions

### IU Urbanes

#### IUR Xarxes de reg

**IUR010** U Escomesa a la xarxa de reg.
Connexió de servei soterrada a la xarxa de reg de 2 m de longitud, que uneix la xarxa general de distribució d'aigua de reg de l'empresa subministradora amb la xarxa d'abastiment i distribució interior, formada per tub de polietilè PE 100, de color negre amb bandes de color blau amb acabat efecte mirall per l'interior, Repolen Monocapa PE 100, PN=6 bar, SDR26, sèrie 12,5, "REPOLEN", de 110 mm de diàmetre exterior i 4,2 mm de gruix, col·locada sobre llit de sorra de 15 cm d'espessor, al fons de la rasa prèviament excavada, degudament compactada i anivellada amb picó vibrant de guiat manual, reblert lateral compactant fins als ronyons i posterior reblert amb la mateixa sorra fins a 10 cm per sobre de la generatriu superior de la canonada; dispositiu de presa en càrrega col·locat sobre la xarxa general de distribució que serveix d'enllaç entre la presa i la xarxa; clau de tall de 4" de diàmetre, situada fora dels límits de la propietat, allotjada en pericó prefabricada de polipropilè de 55x55x55 cm, col·locat sobre solera de formigó en massa HM-20/P/20/X0 de 15 cm d'espessor. Inclús accessoris, i connexió a la xarxa. Sense incloure el trencament i restauració del ferm existent, l'excavació ni el posterior reblert principal. Totalment muntada, connexionada i provada.
Inclou: Replanteig i traçat de la connexió de servei, coordinat amb la resta d'instal·lacions o elements que puguin tenir interferències. Eliminació de les terres soltes del fons de l'excavació. Abocat i compactació del formigó en formació de solera. Col·locació de l'arqueta prefabricada. Abocat de la sorra en el fons de la rasa. Col·locació de la canonada. Muntatge de la clau de tall sobre l'escomesa. Col·locació de la tapa. Execució del reblert envoltant. Acoblament de la connexió de servei amb la xarxa general del municipi.
Criteri d'amidament de projecte: Nombre d'unitats previstes, segons documentació gràfica de Projecte.
Criteri de mesura d'obra: Es mesurarà el nombre d'unitats realment executades segons especificacions de Projecte.

| Codi | Ut | Descripció | Rendiment | Preu | Import |
|---|---|---|---|---|---|
| mt10hmf010tLc | m³ | Formigó HM-20/P/20/X0, fabricat en central. (material) | 0.185 | 83.57 | 15.46 |
| mt11arp100c | U | Pericó de polipropilè, 55x55x55 cm. (material) | 1.000 | 173.62 | 173.62 |
| mt11arp050i | U | Tapa de PVC, per a pericons de fontaneria de 55x55 cm, amb tancament hermètic al pas dels olors mefítics. (material) | 1.000 | 204.21 | 204.21 |
| mt01ara010a | m³ | Sorra amb granulometria de 0 a 5 mm de diàmetre, neta. (material) | 0.269 | 14.61 | 3.93 |
| mt37www110o | U | Collarí de presa en càrrega, de foneria dúctil amb recobriment de resina epoxi, per a tubs de polietilè o de PVC de 200 mm de diàmetre exterior, amb presa per a connexió embridada de 4" de diàmetre, PN=16 atm, amb juntes elàstiques de EPDM. (material) | 1.000 | 686.77 | 686.77 |
| mt37rep330we | m | Tub de polietilè PE 100, de color negre amb bandes de color blau amb acabat efecte mirall per l'interior, Repolen Monocapa PE 100, PN=6 bar, SDR26, sèrie 12,5, "REPOLEN", de 110 mm de diàmetre exterior i 4,2 mm de gruix, segons UNE-EN 12201-2 i AENOR RP 001.01, subministrat en barres de 6 m de longitud, amb el preu incrementat el 20% en concepte d'accessoris i peces especials. (material) | 3.000 | 7.62 | 22.86 |
| mo020 | h | Oficial 1ª construcció. (mà d'obra) | 0.198 | 29.67 | 5.87 |
| mo113 | h | Peó ordinari construcció. (mà d'obra) | 0.198 | 24.86 | 4.92 |
| mo008 | h | Oficial 1ª lampista. (mà d'obra) | 8.309 | 30.63 | 254.50 |
| mo107 | h | Ajudant lampista. (mà d'obra) | 4.154 | 26.36 | 109.50 |
| % | % | Costos directes complementaris | 4 % | 1481.64 | 59.27 |
|  |  | Costos directes |  |  | 1540.91 |
