# Tub de polietilè

- Propietat de l'arxiu: CYPE Ingenieros S.A.
- Format: FIEBDC-3/2016
- Programa: Generador de preus de la construcció. CYPE Ingenieros, S.A.
- Data: 25/01/2025
- Divisa: EUR
- Costos indirectes: 3 %
- IVA: 21 %

## I Instal·lacions

### IU Urbanes

#### IUA Xarxes d'aigua potable

**IUA020** m Tub de polietilè.
Tub de polietilè PE 100, de color negre amb bandes de color blau amb acabat efecte mirall per l'interior, Repolen Monocapa PE 100, PN=6 bar, SDR26, sèrie 12,5, "REPOLEN", de 110 mm de diàmetre exterior i 4,2 mm de gruix.
Criteri de valoració econòmica: El preu inclou els equips i la maquinària necessaris per al desplaçament i la disposició en obra dels elements.
Inclou: Replanteig del recorregut de la canonada. Descens i col·locació dels tubs en el fons de la rasa. Muntatge, connexionat i comprovació del seu correcte funcionament.
Criteri d'amidament de projecte: Longitud mesurada segons documentació gràfica de Projecte.
Criteri de mesura d'obra: Es mesurarà la longitud realment executada segons especificacions de Projecte.

| Codi | Ut | Descripció | Rendiment | Preu | Import |
|---|---|---|---|---|---|
| mt37rep330we | m | Tub de polietilè PE 100, de color negre amb bandes de color blau amb acabat efecte mirall per l'interior, Repolen Monocapa PE 100, PN=6 bar, SDR26, sèrie 12,5, "REPOLEN", de 110 mm de diàmetre exterior i 4,2 mm de gruix, segons UNE-EN 12201-2 i AENOR RP 001.01, subministrat en barres de 6 m de longitud, amb el preu incrementat el 20% en concepte d'accessoris i peces especials. (material) | 1 | 7.62 | 7.620 |
| mo008 | h | Oficial 1ª lampista. (mà d'obra) | 0.079 | 30.63 | 2.420 |
| mo107 | h | Ajudant lampista. (mà d'obra) | 0.079 | 26.36 | 2.082 |
| % | % | Costos directes complementaris | 2 % | 12.122 | 0.242 |
|  |  | Costos directes |  |  | 12.364 |

Residus:
- col·locació: mt37rep330we; factor de residu 0.0408319

## Recursos

**mt37rep330we** m Tub de polietilè PE 100
Dades tècniques: Cost energètic 293.315 MJ; Emissió de CO2 10.130 kg; Codi LER 17 02 03; Massa de l'element 2.1 kg; Volum 0.0035 m3
Residus:
- embalatge: re170201 Fusta. (component de residu); rendiment 0.041 kg; Codi LER 17 02 01; Massa de l'element 1 kg; Volum 0.000909 m3
