# Canonada para alimentació d'aigua potable, col·locada superficialment

- Propietat de l'arxiu: CYPE Ingenieros S.A.
- Format: FIEBDC-3/2016
- Programa: Generador de preus de la construcció. CYPE Ingenieros, S.A.
- Data: 24/01/2025
- Divisa: EUR
- Costos indirectes: 3 %
- IVA: 21 %

## I Instal·lacions

### IF Fontaneria

#### IFB Tubs d'alimentació

**IFB005** m Canonada para alimentació d'aigua potable, col·locada superficialment.
Canonada per a alimentació d'aigua potable, col·locada superficialment i fixada al parament, formada per tub de polipropilè copolímer random (PP-R), de color verd RAL 6024 amb 4 bandes de color blau, amb acabat efecte mirall per l'interior, Repolen Monocapa, sèrie 5, SDR11, "REPOLEN", de 32 mm de diàmetre exterior i 2,9 mm de gruix. Inclús material auxiliar para muntatge i subjecció a l'obra, accessoris i peces especials.
Inclou: Replanteig i traçat. Col·locació i fixació de tub i accessoris. Realització de proves de servei.
Criteri d'amidament de projecte: Longitud mesurada segons documentació gràfica de Projecte.
Criteri de mesura d'obra: Es mesurarà la longitud realment executada segons especificacions de Projecte.

| Codi | Ut | Descripció | Rendiment | Preu | Import |
|---|---|---|---|---|---|
| mt37rep430c | U | Material auxiliar per a muntatge i subjecció a l'obra de les canonades de polipropilè copolímer random (PP-R), Repolen Monocapa, sèrie 5, SDR11, "REPOLEN", de 32 mm de diàmetre exterior. (material) | 1 | 0.18 | 0.180 |
| mt37rep030cg | m | Tub de polipropilè copolímer random (PP-R), de color verd RAL 6024 amb 4 bandes de color blau, amb acabat efecte mirall per l'interior, Repolen Monocapa, sèrie 5, SDR11, "REPOLEN", de 32 mm de diàmetre exterior i 2,9 mm de gruix, segons UNE-EN ISO 15874-2 i AENOR RP 01.16, subministrat en barres de 4 m de longitud, amb el preu incrementat el 30% en concepte d'accessoris i peces especials. (material) | 1 | 4.69 | 4.690 |
| mo008 | h | Oficial 1ª lampista. (mà d'obra) | 0.077 | 30.63 | 2.359 |
| mo107 | h | Ajudant lampista. (mà d'obra) | 0.077 | 26.36 | 2.030 |
| % | % | Costos directes complementaris | 2 % | 9.259 | 0.185 |
|  |  | Costos directes |  |  | 9.444 |

Residus:
- col·locació: mt37rep030cg; factor de residu 0.0275

## Recursos

**mt37rep030cg** m Tub de polipropilè copolímer random (PP-R)
Dades tècniques: Cost energètic 22.762 MJ; Emissió de CO2 0.707 kg; Codi LER 17 02 03; Massa de l'element 0.26 kg; Volum 0.000433 m3
Residus:
- embalatge: re170203 Plàstic. (component de residu); rendiment 0.014 kg; Codi LER 17 02 03; Massa de l'element 1 kg; Volum 0.001667 m3
