# Canonada per a instal·lació comú de gas

- Propietat de l'arxiu: CYPE Ingenieros S.A.
- Format: FIEBDC-3/2016
- Programa: Generador de preus de la construcció. CYPE Ingenieros, S.A.
- Data: 24/01/2025
- Divisa: EUR
- Costos indirectes: 3 %
- IVA: 21 %

## I Instal·lacions

### IG Gasos combustibles

#### IGM Conduccions

**IGM005** m Canonada per a instal·lació comú de gas.
Canonada, per instal·lació comú de gas, col·locada superficialment i fixada al parament, formada per tub d'acer negre, amb soldadura longitudinal per resistència elèctrica, sèrie M, de 1/2" DN 15 mm de diàmetre i 2,6 mm de gruix; acabada amb mà d'emprimació antioxidant d'almenys 50 micres de gruix. Inclús material auxiliar para muntatge i subjecció a l'obra, accessoris i peces especials col·locats mitjançant soldadura elèctrica.
Inclou: Replanteig i traçat. Raspat i neteja d'òxids. Aplicació d'emprimació antioxidant. Col·locació de tubs. Muntatge, connexionat i comprovació del seu correcte funcionament. Realització de proves de servei.
Criteri d'amidament de projecte: Longitud mesurada segons documentació gràfica de Projecte.
Criteri de mesura d'obra: Es mesurarà la longitud realment executada segons especificacions de Projecte.

| Codi | Ut | Descripció | Rendiment | Preu | Import |
|---|---|---|---|---|---|
| mt08tan330b | U | Material auxiliar per a muntatge i subjecció a l'obra de les canonades d'acer, de 1/2" DN 15 mm. (material) | 1 | 0.39 | 0.390 |
| mt08tan010be | m | Tub d'acer negre, amb soldadura longitudinal per resistència elèctrica, sèrie M, de 1/2" DN 15 mm de diàmetre i 2,6 mm de gruix, segons UNE-EN 10255, amb el preu incrementat el 20% en concepte d'accessoris i peces especials. (material) | 1 | 3.67 | 3.670 |
| mt27pfi030 | kg | Emprimació antioxidant amb poliuretà. (material) | 0.008 | 9.35 | 0.075 |
| mo010 | h | Oficial 1ª instal·lador de gas. (mà d'obra) | 0.463 | 30.63 | 14.182 |
| mo109 | h | Ajudant instal·lador de gas. (mà d'obra) | 0.463 | 26.36 | 12.205 |
| % | % | Costos directes complementaris | 2 % | 30.522 | 0.610 |
|  |  | Costos directes |  |  | 31.132 |

Residus:
- col·locació: mt08tan010be; factor de residu 0.035
- col·locació: mt27pfi030 Emprimació antioxidant amb poliuretà; factor de residu 0.03

## Recursos

**mt08tan010be** m Tub d'acer negre
Dades tècniques: Cost energètic 13.679 MJ; Emissió de CO2 0.611 kg; Codi LER 17 04 05; Massa de l'element 1.21 kg; Volum 0.000576 m3
Residus:
- embalatge: re170201 Fusta. (component de residu); rendiment 0.011 kg; Codi LER 17 02 01; Massa de l'element 1 kg; Volum 0.000909 m3
- embalatge: re170203 Plàstic. (component de residu); rendiment 0.003 kg; Codi LER 17 02 03; Massa de l'element 1 kg; Volum 0.001667 m3

**mt27pfi030** kg Emprimació antioxidant amb poliuretà
Dades tècniques: Cost energètic 144.471 MJ; Emissió de CO2 7.014 kg; Codi LER 17 09 04; Massa de l'element 1 kg; Volum 0.000667 m3
Residus:
- embalatge: re170203 Plàstic; rendiment 0.003 kg
